# Access e:V. Neubau F&E am Forschungsflugplatz Merzbrück
Angebotsaufforderung (GAEB DA XML 3.2, DA83)
Projekt: 2025-007
Währung: EUR
Auftraggeber: Access e.V. Intzestraße 5, 52072 Aachen
Erstellt mit: SOFTTECH GmbH / GXML Toolbox V3.3 R20230503, AVANTI pro 2026, 08.10.2026

## 015 SCHLOSSER STAHLBAU
Datum: 08.10.2026

*Hinweis: VORBEMERKUNGEN:*
Grundlage dieser Ausschreibung ist die VOB (Verdingungsordnung für Bauleistungen), neueste Ausgabe. Insbesondere die DIN 18360 (Metallbauarbeiten) sowie die DIN 18335 (Stahlbauarbeiten)

Bei dieser Baumaßnahme handelt es sich um den Neubau eines Gebäudekomplexes, bestehend aus einem viergeschossigen, nicht unterkellerten Büro- und Laborgebäude sowie einer zweischiffigen Stahlhalle im Zusammenhang mit dem vorbeschriebenen Neubau des Forschungs-/Entwicklungs- und Verwaltungsgebäudes der Firma "Access e.V." am Forschungsflughafen Würselen.

Das Büro- und Laborgebäude grenzt unmittelbar an die ebenfalls neu zu bauende zweischiffige Stahlhalle an. Arbeiten im Zusammenhang mit dem Hallenbau sind nicht Bestandteil dieser Ausschreibung.

Gebühren und Abgaben im Zusammenhang mit Nutzung des öffentlichen Verkehrsraumes, Absperrungen, Aufstellung von Kränen etc. trägt der AN und sind einzukalkulieren. Das Grundstück befindet sich gut erreichbar unmittelbar an der Autobahn A 44 am Flugplatz Merzbrück und ist erschlossen.

Die Ausführung der Leistungen im LV verstehen sich einschl. aller erforderlichen Transporte, Materialien und Werkzeuge sowie Koordination mit anderen Unternehmern, auch wenn diese in der jeweiligen Position nicht gesondert erwähnt sind.

Inhalt dieses Leistungsverzeichnisses ist die Lieferung und Montage von Stahlkonstruktionen für haustechnische Anlagen sowie einer Terrassenüberdachung.

Die Baustelle sowie die Straßen im Bereich der An- und Abfahrt sind vom AN entsprechend der gültigen UVV, sowie den Richtlinien der Berufsgenossenschaft zu sichern und täglich mit geeigneten Mitteln gründlich zu reinigen.

Bei den Arbeiten sind geeignete Mittel vorzusehen, um die Staub-, Geruchs-, und Lärmbelästigung auf ein Minimum zu reduzieren (siehe auch Baustellendurchführung nach DGNB).

Erforderliche Hebezeuge, Mobilkraneinsatz oder Arbeitsbühnen sind in den Einheitspreisen zu berücksichtigen und werden nicht gesondert vergütet. Die Fassaden werden bauseits eingerüstet. Dieser Umstand ist bei der Kalkulation zu berücksichtigen. Die ordnungsgemäße Entsorgung aufgenommener Materialien, sowie die Anmeldung der Arbeiten bei den Behörden oder Prüfinstanzen ist grundsätzlich Bestandteil des Leistungsumfanges und somit Sache des AN.

Der Auftraggeber(AG) behält sich vor, Titel oder Teile aus diesem Leistungsverzeichnis separat  zu vergeben oder auf die Ausführung einzelner Positionen zu verzichten bzw. durch andere Unternehmer ausführen zu lassen. Mehrkosten bzw. Schadenersatz für entgangenen Gewinn etc. können daraus nicht abgeleitet werden. Änderungen der Bauausführung behält sich der AG ausdrücklich vor.

Es wird dringend empfohlen, eine Ortsbesichtigung durchzuführen. Mehrforderungen aufgrund der Unkenntnis der örtlichen Situation, insbesondere des Straßen- und Anliegerverkehrs werden nicht anerkannt. Der Ausschreibung sind Planunterlagen beigefügt.

Gem. des „Gesetzes zur Eindämmung illegaler Betätigung im Baugewerbe“,  ist der AN im Auftragsfall verpflichtet, die erforderlichen Freistellungs- oder Unbedenklichkeitsbescheinigungen des Finanzamtes beizubringen. Die Vorlage dieser Bescheinigungen ist Voraussetzung für Zahlungen aller Art.

*Hinweis: Technische Vorbemerkungen*
Bei dieser Baumaßnahme handelt es sich um die Lieferung und die Montage von verzinkten Stahlkonstruktionen im Außenbereich auf der Flachdachfläche des "Kopfbaus" als Unterkonstruktion für haustechnische Anlagen (Lüftungsgeräte, Wärmepumpe etc.) sowie eine Dachkonstruktion über der Terrasse im 3.OG  im Zusammenhang mit dem vorbeschriebenen Neubau.
Zudem sind Aluminiumlamellen als Einhausung der Stahlkonstrution bzw. als Sonnenschutzsystem vorgesehen.

Die Werk- und Montageplanung obliegt dem AN auf der Grundlage der Statik. Die Werk- und Montagepläne sind sowohl vom Statiker als auch von den Architekten vor Beginn der Ausführung/Fertigung freizugeben.

Alle für die Montage der vorbeschriebenen Stahlkonstruktionen erforderlichen Gerüste, Hebezeuge und Sicherungsmaßnahmen sind vom AN im Rahmen dieses Leistungsverzeichnisses vorzusehen und für die Dauer der eigenen Arbeiten vorzuhalten. Die Vorschriften der Berufsgenossenschaften sowie die UVV sind in jedem Fall einzuhalten. Die Monteure sind bei absturzgefährdenden Arbeiten nach Vorschrift der UVV mit Sicherungsgeschirr an entsprechenden Festpunkten abzusichern. Die entsprechenden Maßnahmen und Vorhaltungen sind in den EP`s zu berücksichtigen und einzukalkulieren.

Den Anweisungen des SiGeKo (Sicherheits- und Gesundheitskoordinator) ist Folge zu leisten. Die im  SiGeKo-Plan vorgesehenen Schutz- und Sicherheitsmaßnahmen sind umzusetzen und werden nicht gesondert vergütet.

Die Arbeiten sind mit anderen Gewerken abzustimmen, z.B. Haustechnik und Rohbauarbeiten.

Flächen für die Baustelleneinrichtung sind auf dem Grundstück nach Absprache vorhanden und sind vom AN für seine Zwecke herzurichten.

Miet- und Genehmigungskosten im öffentlichen Bereich trägt, sofern es erforderlich sein sollte, der AN. Ebenso sonstige Gebühren und Abgaben im Zusammenhang mit Nutzung des öffentlichen Verkehrsraumes. Absperrungen, Aufstellung von Geräten etc. trägt der AN und sind einzukalkulieren.

Die Ausführung der Leistungen in den LV-Positionen verstehen sich einschl. aller erforderlichen Leistungen, Geräten, Hebezeuge sowie Transporten, einschl. aller Materialien und Werkzeuge, auch wenn diese in der jeweiligen Position nicht gesondert erwähnt sind.

*Hinweis: Vorbemerkungen DGNB*
DGNB-Zertifizierung:
Für das Projekt Neubau PLCA im Aero-Park in Würselen wird eine Zertifizierung nach den Vorgaben der Deutschen Gesellschaft für Nachhaltiges Bauen (DGNB) in dem Nutzungsprofil Neubau Produktionsstätten in der DGNB Version 2023 angestrebt.

ENV 1.2  Risiken für die lokale Umwelt Aus der DGNB-Zertifizierung ergeben sich Anforderungen an die Auswahl der einzubauenden Materialien, zur Minimierung des Risikos für die lokale Umwelt. Bestimmte Stoffe, Bauprodukte und Zubereitungen stellen eine Gefahr für Boden, Luft, Grund- und Oberflächenwasser sowie für Mensch, Flora und Fauna dar. Dies betrifft deren gesamten Lebenszyklus - von der Herstellung, der Verarbeitung auf der Baustelle, der Nutzung im (Gebäude-) Bestand sowie ihrer Beseitigung (Rückbau, Recycling, Deponierung). Die lokalen Risiken werden stoff- und produktbezogen bewertet.

Die Anforderungen der DGNB sind in Stufen unterteilt und in einer Kriterienmatrix zusammengefasst (siehe Kriterienkatalog). Im vorliegenden Fall ist ein Nachweis der DGNB-Qualitätsstufe 4 gemäß der DGNB Kriterienmatrix für alle Materialien und Produkte sowie zugehörige Hilfsstoffe, wie Kleber, Grundierungen, Beschichtungen, etc. erforderlich.

Im DGNB Zertifizierungssystem werden risikoreiche Material- und Stoffgruppen einzeln und produktbezogen abgefragt und bewertet. Berücksichtigt werden derzeit unter anderem folgende Stoffgruppen (als Produkte oder als Bestandteil von Rezepturen): Halogenierte und teilhalogenierte Kältemittel Halogenierte und teilhalogenierte Treibmittel Schwermetalle Stoffe, die unter die Biozid-Verordnung (528/2012/EG) fallen Stoffe, die unter die POP-Verordnung (850/2004/EG) fallen Gefahrstoffe gemäß CLP-Verordnung (1272/2008/EG) Organische Lösungsmittel und Weichmacher Besonders besorgniserregende Stoffe (SVHC nach REACH (1907/2006/EG)).

Als besonders besorgniserregend werden Chemikalien/Stoffe eingestuft, die besonders gefährlich im Sinne der folgenden toxischen Endpunkte sind: krebserregend, erbgutverändernd und fortpflanzungsgefährdend (CMR) persistent, bioakkumulierend und toxisch (PBT) sehr persistent und sehr bioakkumulierend (vPvB) sowie ähnlich besorgniserregend (z. B. endokrine Disruptoren). Darüber hinaus sind Anforderungen an die nachfolgend aufgeführten Materialien, Werkstoffe, Produkte, die fertig auf die Baustelle geliefert werden, zu beachten, nachzuweisen und zu dokumentieren.

Werkseitige Beschichtungen für Fenster, Fassadenbauteile, Türen, Zargen, Heizkörper, Systemtrennwände, Deckensysteme, Kälterohre: Gemäß dem Schutzziel (Vermeidung von VOC-Emissionen in die Umwelt) gilt als Nachweis die Einhaltung der Produktgrenzwerte der Kriterienmatrix. Die Einhaltung des Schutzziels kann alternativ durch den Beschichter / Betreiber von Abluftnachbehandlungsanlagen auch durch Nachweis der gesetzlichen Grenzwerte nach Verordnung 2010/75/EU anhand von aktuellen, behördlich akzeptierten Überwachungsprotokollen erfolgen.

Bauseitige Beschichtung: Gemäß dem Schutzziel (Vermeidung von VOC-Emissionen in die Umwelt) gilt als Nachweis nur die Einhaltung der Produktgrenzwerte der Kriterienmatrix. Kunstschaum-Dämmstoffe hinsichtlich halogenierter Treibmittel Aluminium und Edelstahlbauteile hinsichtlich der Behandlung mit Cr-(VI)-Verbindungen Kältemittel in Kühlanlagen Fenster, Fußbodenbeläge und Wandbekleidungen aus Kunststoffen hinsichtlich Blei, Cadmium- und Zinnstabilisatoren Kunststoffe, Dämmstoffe, funktionale Beschichtungen, Dichtstoffe, Gummiprodukte u. a. hinsichtlich besonders besorgniserregender Stoffe (SVHCs nach REACH-VO) Bodenbeläge in Bezug auf Risikostoffe und Emissionen

Tragende Bauteile aus Holz wie Brettschichtholzbinder, Pfosten/ Riegel eines Tragwerkes und Fensterrahmen hinsichtlich biozider Wirkstoffe (chemischer Holzschutz nach DIN 68 800). Werkseitige Beschichtungen auf tragenden und nichttragenden Bauelementen des Holzbaues wie Lacke, Lasuren, Öle und Wachse hinsichtlich VOC. Werkseitige Beschichtungen auf Holz und Holzwerkstoffen wie Fassaden- und Akustikelemente, Türen, Verkleidungen an Decke & Wand, Parkett, Treppen und Fensterbänke hinsichtlich VOC. Die Einhaltung des Schutzziels kann alternativ durch den Beschichter / Betreiber von Abluftnachbehandlungsanlagen auch durch Nachweis der gesetzlichen Grenzwerte nach Verordnung 2010/75/EU anhand von aktuellen, behördlich akzeptierten Überwachungsprotokollen erfolgen. Holz, Holzprodukte, Holzwerkstoffe sind aus nachhaltiger Forstwirtschaft zu beziehen. Nachweise müssen über PEFC, FSC oder gleichwertige Zertifikate erfolgen

Die Materialanforderungen sind den Ergänzungen zu den Leistungsverzeichnissen (ZTV) zu entnehmen.

ENV 1.3  Verantwortungsbewusste Ressourcengewinnung Zusätzlich gilt, dass die Einhaltung von Mindestanforderungen Voraussetzung für eine Bewertung von Produkten im Gebäude oder auf dessen Außenanlagen sein soll. Es gilt grundsätzlich, dass nur Bauprodukte der Kostengruppen KG 300 und KG 500 der DIN 276 positiv bewertet werden können, deren sämtlichen (100% Masseanteil) Primär- und Sekundärrohstoffe frei von Kinder- und Zwangsarbeit gewonnen, abgebaut oder hergestellt wurden und bei denen ein illegaler Rohstoffabbau /-herstellung ausgeschlossen werden kann. Der Masseanteil kann auf 95% reduziert werden, wenn ausgeschlossen werden kann, dass die Rohstoffe Zinn, Tantal, Gold und Wolfram aus Konflikt- oder Hochrisikogebieten im Produkt enthalten sind oder wenn diese im Produkt eingesetzten Rohstoffe aus Recyclingmaterial bestehen.

Weitere Hinweise liefert die am 8. Juni 2017 in Kraft getretene EU-Verordnung zur „Festlegung von Pflichten zur Erfüllung der Sorgfaltspflichten in der Lieferkette von Zinn, Tantal, Wolfram, deren Erzen und Gold aus Konflikt- und Hochrisikogebieten“. Die Mindestanforderungen müssen für Bauprodukte, deren Primärrohstoffe in Ländern der EU gewonnen und deren Sekundärrohstoffe in Ländern der EU produziert wurden, nicht nachgewiesen werden, da diese durch die europäische Gesetzgebung als ausreichend geregelt angesehen wird. Als Nachweis hierfür ist für die Qualitätsstufe 1.1 eine entsprechende Zusicherung des Herstellers über die Einhaltung der Mindestanforderungen notwendig. Für die Qualitätsstufen 1.2 und 1.3 ist die lückenlose Einhaltung der Mindestanforderungen durch die standardgebende Organisation im Rahmen der Produktzertifizierung sicher zu stellen. Für den Indikator 2 „Sekundärrohstoffe“ ist der Nachweis für die Einhaltung der Mindestanforderung ab der letzten Nachnutzung lückenlos über eine Herstellererklärung oder ein Zertifikat zu erbringen.

Es ist angestrebt, dass die herstellenden Unternehmen Kenntnisse über die Herkunft, die Gewinnung und die Verarbeitungsprozesse der im Produkt eingesetzten Roh- und Werkstoffe haben und dazu beitragen, dass sich entlang der Wertschöpfungsprozesse die Transparenz über ökologische und soziale Aspekte erhöht und sich durch eine aktive Einflussnahme der Marktteilnehmer die ökologischen und sozialen Standards der Gewinnung und der Produktion verbessern. Zusätzlich liegt ein Nachweis vor, dass das herstellende Unternehmen/die herstellenden Unternehmen für das Produkt auf unternehmerischer Ebene die Verantwortung für eine verantwortungsbewusste und transparente Ressourcengewinnung und verarbeitung trägt/tragen und diese angemessen, zum Beispiel über CSR-Berichte, die die Verantwortung für die Lieferkette darstellt/darstellen und die Inhaltsstoffe der Produkte angemessen dokumentiert/dokumentieren und kommuniziert/kommunizieren.

Unter Verantwortung auf unternehmerischer Ebene wird verstanden, dass der / die Hersteller eine (Mit-)Verantwortung für die Einhaltung ökologischer und sozialer Standards bei der Gewinnung und Verarbeitung der von ihm/ ihnen genutzten Roh- und Werkstoffe übernimmt /übernehmen und sich zur Übernahme unternehmerischer Sorgfaltspflichten entsprechend der OECD-Leitsätze für multinationale Unternehmen oder anderer gleichwertiger Leitlinien verpflichtet /verpflichten. Folgende Grundsätze und Prozesse sind mindestens im Unternehmensleitbild des Herstellers / der Hersteller der in Baustoffen, Produkten, Bauteilen eingesetzten Roh- und Werkstoffe verankert:

Verhinderung von Korruption und Bestechung, Verhinderung von negativen ökologischen und sozialen Auswirkungen im Umgang mit Roh-, Werk- oder Sekundärstoffen (z. B. Konfliktmineralien), die der/die Hersteller im Rahmen der Produktion verwenden Verhinderung von Verstößen gegen Menschenrechte Zusätzlich hat der Hersteller die Herkunft der in den Produkten eingesetzten Primärrohstoffe zu dokumentieren, alle Verarbeitungsschritte zu benennen und die Orte (Länder und Regionen) der Verarbeitungsschritte kenntlich zu machen. Es ist als Nachweis eine Rohstoffliste mit Herkunftsnachweisen und eine Beschreibung der Verarbeitungsschritte mit den Orten in Form einer Herstellererklärung vorzulegen. Dieser Nachweis ist zur Erreichung der vollen Punktzahl in Indikator ENV1.3 Ind. 1.1 gemäß QS1.1 für vier verschiedene Produkte von vier verschiedenen Herstellern zu erbringen. Hierfür ist die Überschreitung einer Signifikanzgrenze notwendig.
Die Materialkosten des Produkts müssen mindestens einen Anteil von 0,5 % an den Gesamtkosten für die KG300 und 500 (gem. DIN 276) haben. Für Produkte, die eine Bewertung gemäß Qualitätsstufe 1.2 oder 1.3 erhalten, gilt ebenfalls die Einhaltung der Mindestanforderungen. Zusätzlich verfügt das verwendete Bauteil / Produkt über ein Zertifikat eines von der DGNB anerkannten Standards (Synonyme im Rahmen dieses Kriteriums „Zertifizierungssystem“ / „Label“), der über gesetzliche Regelungen zu Umweltschutz und Arbeitssicherheit hinaus geht und über den Standard mindestens die Einhaltung bestimmter formeller (= systemischer) und inhaltlicher Anforderungen auf Produktebene zusichert.

Eine Liste der anerkannten Labels ist auf der Website der DGNB zu finden. Idealerweise sollen die Anforderungen gemäß QS1.2 oder QS1.3 für die nachfolgenden Werkstoffgruppen erfüllt werden. Holz- und Holzwerkstoffe Naturstein Beton Metalle Glas Als Mindestanforderung für die Zertifizierung in der Version 2023 müssen ≥ 50 % (Masse) der Holzwerkstoffe aus zertifizierter nachhaltiger Forstwirtschaft stammen (FSC-/PEFC-/Holz-von-Hier Label).

DGNB-Nachweisunterlagen
Der Nachweis der einzusetzenden Bauprodukte und Materialien kann über folgende Dokumente erfolgen. Technische Informationen Sicherheitsdatenblätter (SDB) Umweltproduktdeklarationen der Typen I und III und Herstellererklärungen zu Inhaltsstoffen und Rezepturbestandteilen Herstellererklärung SVHC-Erklärung der Hersteller von Erzeugnissen. Die Dokumentation der aufgeführten Werkstoffe, Produkte und Elemente muss mindestens folgende Angaben enthalten. Eine Excel-basierte Übersichtstabelle zur Abstimmung zwischen dem Auditor und dem ausführenden Unternehmen wird zur Verfügung gestellt. Diese enthält mindestens Angaben zu: Bauprodukt Hersteller Mengen- /Flächenangaben Beschreibung der einzelnen Schichten Nachweisdokument (TM, SDB, EPD, Herstellererklärung, …) Rohstoffliste mit Herkunftsnachweis für die relevanten Materialgruppen Zusätzlich: Separate Bestätigung über die Einhaltung der Taxonomie-Anforderungen: Anforderungen in den Zeilen 47 und 48 in der Qualitätsstufe 4 (max. 0,006 mg Formaldehydemissionen / m³)

Prüfung und Freigabe
Die Prüfung und Freigabe der einzusetzenden Bauprodukte durch den Auditor (Dipl.-Ing. Pejman Peyvandi, PPeyvandi@schuessler-plan.de) ist vor Einbau erforderlich. Dazu ist ein Soll-/Ist-Vergleich nebst Freigabeliste und Baustellenprotokolle der Materialkontrollen sowie Mängelanzeige / Mängelfreimeldung entsprechend Anlage 5 (siehe Kriterienkatalog Gebäude Neubau V23 bei Fehlanwendungen) einzureichen.

*Hinweis: Baustellendurchführung nach DGNB*
Umweltschutz Baustelle:
Ziel ist die Minimierung der negativen Auswirkungen auf die Umwelt und die menschliche Gesundheit durch Lärm, Staub, Schmutz und Abfall.
Die Einhaltung der u.s. Vorgaben wird in regelmäßigen Abständen vom AG (Bauleitung) kontrolliert und dokumentiert und sollte vom AN unterstützt werden. Der AN schult seine Mitarbeitenden und eventuelle Nachunternehmer bezüglich der folgenden Vorgaben und dokumentiert dies.

*Hinweis: Lärmarme Baustelle*
Grundsätzlich ist die Baustelle so zu planen, einzurichten und zu betreiben, dass der Baulärm den allgemeinen Geräuschpegel der Umgebung nicht überschreitet bzw. dieser mit geeigneten Maßnahmen reduziert wird. Es ist auf lärmmindernde Arbeitstechniken zu achten.
Die verwendeten Maschinen müssen dem aktuellen technischen Standard entsprechen und sollten nach Möglichkeit die Vorgaben nach RAL-UZ53 (Blauer Engel) einhalten. Es ist eine Liste der eingesetzten Baumaschinen mit Nachweis des Schallleistungspegels LWA zu führen (siehe Anlage 2) und vor Einsatz entsprechend mit der Bauleitung abzustimmen.
Besonders lärmintensive Arbeiten sind vom AN vorab anzuzeigen und mit der Bauleitung und/oder SiGeKo abzustimmen.
Die Schutzzeiten gemäß des Bundes-Immissionsschutzgesetzes (BImSchG § 47) sind einzuhalten. Ist ein Einsatz außerhalb der Schutzzeiten unvermeidbar, ist eine Ausnahmegenehmigung einzuholen und entsprechend zu dokumentieren. Die Nachbarschaft ist darüber in Kenntnis zu setzen.

*Hinweis: Staubarme Baustelle*
Alle verwendeten Geräte und Maschinen müssen mit einer wirksamen und modernen Absaugmechanik ausgestattet sein.
Der Staub ist umgehend an der Entstehungsstelle mit einem saugenden Verfahren oder idealerweise mit einem Feucht-/Nassverfahren zu beseitigen, sodass keine Ablagerungen entstehen. Wenn es technisch möglich ist, ist die Ausbreitung des Staubs in nicht betroffene Bereiche zu unterbinden.
Bei der Auswahl der Materialien sind vorzugsweise staubarme Materialien zu wählen, zum Beispiel Granulate oder fertige Mischungen statt pulvriger Stoffe.
Es ist eine Liste der eingesetzten staubarmen Baumaschinen und Geräte gemäß BG-Bau zu führen (siehe Anlage 3) und entsprechend vor Einsatz mit der Bauleitung abzustimmen.
Besonders staubintensive Arbeiten sind vom AN vorab anzuzeigen und mit der Bauleitung und/oder SiGeKo abzustimmen.

*Hinweis: Boden- und Grundwasserschutz Baustelle*
Boden und Grundwasser sind vor Verunreinigung durch Baustoffe, Betriebsmittel etc. zu bewahren.
Stoffe mit H-Sätzen sollen vermieden werden und keinesfalls in Kontakt mit dem Boden kommen. Sollte die Verwendung solcher Stoffe unumgänglich sein, ist die Bauleitung zu informieren. Der Einsatz ist zu überwachen, jede Verunreinigung des Bodens ist der Bauleitung zu melden und fachgerecht zu sanieren. Auch die Lagerung umweltschädlicher Baustoffe ist zu beachten und mit der Bauleitung und/oder SiGeKo abzustimmen.
Alle Maschinen sind regelmäßig auf schädliche Umweltwirkungen zu überprüfen (Ölaustritt u.ä.) und es ist ggf. umgehend Abhilfe zu schaffen.
Zudem sollte der Boden vor starken mechanischen Einflüssen geschützt werden. Verdichtungen und Vermischungen von Bodenschichten sollten vermieden werden, zum Beispiel durch die Bewegung schwerer Geräte auf befestigtem Untergrund.

*Hinweis: Abfallarme Baustelle*
Es sind die gesetzlichen Vorschriften des Kreislaufwirtschaftsgesetzes (KrWG) einzuhalten.
Abfall sollte grundsätzlich vermieden oder weiterverwertet werden. Ist dies nicht möglich, sind die Abfälle fachgerecht zu entsorgen nach mineralischen Abfällen, Wertstoffen, gemischten Bauabfällen und Problemabfälle. Durch eine sortenreine Trennung wird eine spätere Recyclingfähigkeit ermöglicht. Misch- und Problemabfälle sollten entsprechend vermieden werden.
Umweltfreundliche Verpackungen bzw. geringe Verpackungsanteile sind bei der Wahl der Baustoffe zu bevorzugen (z.B. Großgebinde, verpackungslose Anlieferung, recyclebare Verpackungen, …).
Abfälle müssen unmittelbar beim täglichen Verlassen der Baustelle beseitigt werden

*Hinweis: ZTV Stahlbauarbeiten DGNB*
1. ZTV Stahlbauarbeiten - Ausführungshinweise gem. DGNB

| Nr. | Baustoff/Produkt | Anforderung an | Nachweis |
| --- | --- | --- | --- |
| 01 | Beschichtungen nicht-mineralischer Untergründe (Lacke/Lasuren mit Grundbeschichtungen) | VOC | DE-UZ 12a / Bei werkseitiger Beschichtung gilt alternativ: VOC < 100 g/l / Taxonomie: / „Blauer Engel“ gem. DE-UZ 12a |
| 15 | Brandschutzbeschichtungen tragender und nicht tragender Metallbauteile (> 50 m2 beschichtete Oberfläche) für bauaufsichtliche Zulassung oder CE-Kennzeichnung) | VOC, Emissionen und Halogene | VOC < 5 g/l / halogenfrei / QNG: Einhaltung AgBB-Schema oder Leistungsausweisung auf Basis einer europäischen technischen Bewertung (ETA) |
| 16 | Korrosionsschutzbeschichtungen für tragende innenliegende Metallbauteile mit > 500 m2 beschichteter Oberfläche / (Korrosivitätskategorie ≤ C2) | VOC | Wasserverdünnbare Produkte / < 100 g/l oder Einsatz Beschichtungssystem ab C3 |
| 17 | Korrosionsschutzbeschichtungen für tragende Metallbauteile mit > 500 m2 beschichteter Oberfläche / (Korrosivitätskategorie ≤ C3) | VOC | VOC < 30 g/m2 oder Einsatz Beschichtungssystem ab C4 |
| 18 | Korrosionsschutzbeschichtungen für tragende Metallbauteile mit > 500 m2 beschichteter Oberfläche / (Korrosivitätskategorie > C3) | VOC | VOC < 60 g/m2 |
| 19 | Nicht-tragende Metallbauteile (Korrosionsschutz- und Effektbeschichtungen) | VOC | Wasserverdünnbare Produkte / < 140 g/l / Metalliclacke nur wasserverdünnbare Produkte |
| Tax | Deckenplatten | Formaldehyd, VOC | Taxonomie: / ≤ 0,05 ppm / (entspricht 0,062 mg/m3) / zusätzlich MVV-TB-Emissionsnachweis / alternativ: DE-UZ 76 |

*Hinweis: Vorbemerkungen Stahlbauarbeiten*
Die nachfolgend beschriebene Stahlkonstruktionen sind gem. Statik des Büro Schüßler Plan, Düsseldorf auszuführen.

Es sind folgende Vorschriften/Vorgaben einzuhalten und sind Grundlage für die Ausführung:

ATV DIN 18360  Metallbauarbeiten,
ATV DIN 18335 Stahlbauarbeiten,

Teil 1: Konformitätsnachweisverfahren für tragende Bauteile

Teil 2: Technische Regeln für die Ausführung von Stahltragwerken

Ausführungsklasse: EXC2,
Werkstoff: S235 / S355 (je nach statischem Erfordernis)

DIN 18364 Oberflächenschutz

DIN 18202, Toleranzen im Hochbau

Schraubverbindungen: feuerverzinkt, hochfest (HV)

Schweißarbeiten nach DIN EN ISO 3834

DIN EN ISO 12944 1-8 Beschichtungen auf Stahlkonstruktionen

DIN EN ISO 8501 - 1-3 Vorbereiten von Stahloberflächen

*Hinweis: Hinweise Stahlbauarbeiten*
Folgende DIN-Vorschriften sind ohne Anspruch auf Vollständigkeit zu beachten:
Bauprodukteverordnung,
Bautechnische Anforderungen zur Verhütung von Unfällen DGUV, GUV-I 561 GUV-I 588

Ausführungsklasse: EXC2
Werkstoff: S235 / S355 (je nach statischer Erfordernis)
Schraubverbindungen: hochfest (HV)
Schweißarbeiten nach DIN EN ISO 3834

Alle Einbauteile müssen eine Bauartzulassung mit Prüfzeichen/CE-Kennzeichnung besitzen.
Grundlage des Angebotes sind die beigefügten Zeichnungen des Architekten sowie die Positions- und Detailpläne des Statikers.

Die Maße sind in jedem Fall an Ort und Stelle zu überprüfen und durch ein örtliches Aufmaß eigenverantwortlich aufzunehmen. Gefordert in den jeweiligen Positionen wird die betriebsfertige Ausführung mit Sicherstellung der zugedachten Funktion des Bauteils.

Wenn Flächen von Bauteilen eines Korrosionsschutzes bedürfen, nach dem Einbau jedoch nicht mehr zugänglich sind, hat sie der Auftragnehmer vorher mit einem dauerhaften Korrosionsschutz zu versehen. Dieses ist zu dokumentieren und der Bauleitung ist vor dem endgültigen Einbau die Überprüfung zu ermöglichen.
Grundsätzlich sind vor Ort an verzinkten Bauteilen keine Schweißarbeiten mehr zulässig.

Müssen trotzdem verzinkte Teile geschweißt werden, so ist der Zink in der Schweißzone zu entfernen. Die Güte der Schweißverbindung muss gewährleistet sein. Der geschweißte Bereich ist mit einem dauerhaften Korrisionsschutz zu versehen.

Alle Schweißnahtverbindungen sind eben und sauber auszuführen und glatt zu verputzen, evtl. rückseitig zu verschweißen. Schweißlunker im Umfeld der Schweißnaht sind vor der Oberflächenbehandlung zu entfernen, große Oberflächen-Unebenheiten durch Flexarbeiten sind zu vermeiden bzw. durch geeignete Arbeitsvorgängen zu egalisieren, sodass eine dem Umfeld der Schweißnaht entsprechnde Oberfläche hergestellt wird. Ein Anlaufen der umgebenden Fläche ist zu verhindern und wird nicht akzeptiert.

Ist in der Leistungsbeschreibung kein bestimmtes Fabrikat vorgeschrieben, so hat der Auftragnehmer je Art der vorgesehenen Ausführung die am besten geeigneten Materialien und Werkstoffe, die den DIN-Normen und deren jeweiligen besonderen Zulassungsbedingungen sowie den behördlichen Vorschriften sowie den Vorgaben der Leistungsbeschreibung entsprechen, anzubieten.

Ebenfalls in den Einheitspreisen sind nachfolgende Leistungen einzurechnen:

Sicherung der übernommenen Meterrisse und Messpunkte sowie deren Erhaltung bis zur Abnahme der davon abhängenden Arbeiten, Sicherung der fertigen Arbeiten bis zur Abnahme, Sichern der Metallflächen gegen Kontaktkorrosion durch geeignete Maßnahmen sowie deren spätere Beseitigung.

Alle Schnittkanten der nachfolgend beschriebenen Profile, Bleche und Stähle sind zu entgraten und mit einer Rundung, Radius = 2 mm, zu versehen.

Alle scharfkantigen Bauteile sind im Greifbereich gem. den Bestimmungen der Unfallkasse NRW (UK NRW, früher Rheinischer Gemeinde-Unfallversicherungs-Verband (GUV), Düsseldorf, entsprechend zu runden.

Sofern in den Positionen nicht anders beschrieben, sind die Oberflächen der Stahlteile im Außenbereich alle in feuerverzinkter Ausführung auszubilden. Die feuerverzinkte Oberfläche dieser Stahlteile ist die Fertigoberfläche, d.h. es findet keine Oberflächenbehandlung in Form von Malerarbeiten o.ä. statt.

Alle Bohrungen, Schräganschnitte, Gehrungsschnitte, Passschnitte, Rundungen und Schweißverbindungen sind vor dem Verzinken auszuführen, d.h. an die sichtbare Oberfläche werden erhöhte Anforderungen gestellt.

**0001 Stahlkonstruktion UK Lüftung/Klima TGA**
Lieferung und Montage einer Stahlkonstruktion, Abm. ca. 17,50 m x 9,15 m, als Außenbauteil für die bauseitige Aufstellung von Klima- und Lüftungsgeräten etc. vorgerichtet, feuerverzinkt DIN EN ISO 1461, mit hoher Lebensdauer.

Stahl S235 JR DIN EN 10025-2, alle Oberflächen und Schnittstellen feuerverzinkt, Korrosivitätskategorie C3 (EXC2) verschiedene Querschnitte nach Statik, wie folgt:

Grundrost:
  6 Stück HEB 200, l=  9,14 m
15 Stück HEA 160, l=  4,05 m
  5 Stück HEA 160, l=  2,70 m
  5 Stück HEA 160, l=  2,01 m
  2 Stück IPE  160, l=  2,70 m
  2 Stück IPE  160, l=  2,01 m
  8 Stück IPE  160, l=  4,05 m
12 Stück HEB  200, l=  0,60 m
  ca.40 m  L 50x5 mm

Senkrecht für UK Lamellenverkleidung
 8 Stück HEA 200, l= 2,50 m
 5 Stück HEA 160, l= 2,50 m

Horizontal für UK Lamellenverkleidung
 1 Stück HEA 100, l=  9,14 m
 2 Stück HEA 100, l= 17,46 m
 6 Stück HEA 100, l=  4,05 m
 2 Stück HEA 100, l=  2,70 m
 2 Stück HEA 100, l=  2,01 m
 4 Stück HEA 100, l=  2,28 m

ca. 85 qm Gitterroste, 33/33/3, nach Statik, Quadratmasche, Werkstoff: Stahl S235JR, Oberfläche: feuerverzinkt, mit Randstab, nach DIN EN 10204 liefern und in Laufbreite von ca. 1,10-1,20 m auf dem Stahlrost (Profile HEA / IPE 160 wie vor beschrieben) nach statischem Erfordernis verschiebesicher und absolut höhengerecht als Wartungsgang neben bauseitigen Lüftungsgeräten montieren.

Montage mit zugelassenen Befestigungsmitteln, feuerverzinkt. Ausführung einschl. aller Passschnitte und Anschlüsse.

Lieferung der Profile und Roste in statisch erforderlicher Dimension nach Vorgabe des Statikers als Tragrost für lufttechnische Anlagen über der Dachfläche, Montage auf Flachdach, sowie als Unterkonstruktion für seitliche Verkleidung der Geräte mit Lamellenwandsystem (siehe Folgeposition), dreiseitig,

Lieferung und Montage einschl. aller erforderlichen feuerverzinkten Verbindungs- und Befestigungsmitteln, Distanzhaltern sowie Kopf- und Fußplatten.

Die erforderlichen Löcher in den Stahlprofilen zur Befestigung der Lamellenverkleidung (Lamellenwandsystem ist in gesonderter Position erfasst) sind in dieser Position zu berücksichtigen und einzurechnen.

Ausführung und Positionierung gem. beigefügten Zeichnungen, alle angegebenen Maße sind ca. Maße.
Menge: 1,000 St
Kostengruppe DIN 276 2018-12: 333

**0002 Geländer an Wartungsgang**
Geländer entlang der Wartungsgänge auf der Stahlkonstruktion aus Pos. 0001 befestigt, aus feuerverzinktem Stahlrohren Stahl S 235 JR, 42 mm, Höhe mind. 0,90 m, bestehend aus Rundrohren als Stützen im Abstand von ca. 1,25 m -1,50 m und zwei horizontalen Rohren als Absturzsicherung, z.B. als Systemgeländer liefern und montieren nach Vorschrift des Arbeitsschutzes der BG bzw. UVV. Ausführung steckbar.
Menge: 5,000 m

**0003 Stahltreppe auf die Wartungsgänge**
Stahlwangentreppe von der Dachfläche (Gehwegplatten) auf die Wartungsgänge/Gitterroste auf der Stahlkonstruktion aus Pos. 0001 aus feuerverzinktem Stahlprofilen (z.B. C-Profilen) nach Erfordernis, Stahl S 235 JR, sowie 6 Gitterroststufen, Breite 120 cm, ca. 18/27 cm, Höhendifferenz ca. 1,10 m, einschl. beidseitigem Geländer aus Rundrohren mit Stützen und zwei horizontalen Rohren als Absturzsicherung, liefern und montieren nach Vorschrift des Arbeitsschutzes der BG-Bau bzw. UVV, einschl. Anschluss an die Stahlkonstruktion nach statischem Erfordernis.
Menge: 2,000 St

**0004 Stahlkonstruktion UK Wärmepumpe TGA**
Lieferung und Montage einer Stahlkonstruktion, Abm. ca. 3,50 m x 3,80 m, als Außenbauteil für die bauseitige Aufstellung einer Wärmepumpe vorgerichtet, feuerverzinkt DIN EN ISO 1461, mit hoher Lebensdauer.

Stahl S 235 JR DIN EN 10025-2, alle Oberflächen und Schnittstellen feuerverzinkt, Korrosivitätskategorie C3 (EXC2) verschiedene Querschnitte nach Statik, wie folgt:

Grundrost:
  3 Stück HEA 160, l=  3,80 m
  2 Stück HEA 160, l=  3,50 m
  3 Stück IPE  160, l=  2,00 m

ca. 12 qm Gitterroste, 33/33/3, nach Statik, Quadratmasche, Werkstoff: Stahl S235JR, Oberfläche: feuerverzinkt, mit Randstab, nach DIN EN 10204 liefern und in Laufbreite von ca. 1,10-1,20 m auf dem Stahlrost (Profile HEA / IPE 160 wie vor beschrieben) nach statischem Erfordernis verschiebesicher und absolut höhengerecht als Wartungsgang neben bauseitiger Wärmepumpe montieren.

Montage mit zugelassenen Befestigungsmitteln, feuerverzinkt. Ausführung einschl. aller Passschnitte und Anschlüsse.

Lieferung der Profile und Roste in statisch erforderlicher Dimension nach Vorgabe des Statikers als Tragrost für haustechnische Anlagen über der Dachfläche, Montage auf Flachdach.,

Lieferung und Montage einschl. aller erforderlichen feuerverzinkten Verbindungs- und Befestigungsmitteln, Distanzhaltern sowie Kopf- und Fußplatten.

Ausführung und Positionierung gem. beigefügten Zeichnungen, alle angegebenen Maße sind ca. Maße.
Menge: 1,000 St
Kostengruppe DIN 276 2018-12: 333

**0005 Geländer an Wartungsgang**
Geländer entlang der Wartungsgänge auf der Stahlkonstruktion aus Pos. 0004 befestigt, aus feuerverzinktem Stahlrohren Stahl S 235 JR, 42 mm, Höhe mind. 0,90 m, bestehend aus Rundrohren als Stützen im Abstand von ca. 1,25 m -1,50 m und zwei horizontalen Rohren als Absturzsicherung, z.B. als Systemgeländer liefern und montieren nach Vorschrift des Arbeitsschutzes der BG bzw. UVV, Ausführung steckbar.
Menge: 15,000 m

**0006 Stahltreppe auf die Wartungsgänge**
Stahltreppe von der Dachfläche (Gehwegplatten) auf die Wartungsgänge/Gitterroste auf der Stahlkonstruktion aus Pos. 0004 aus feuerverzinktem Stahlprofilen (z.B. C-Profilen) nach Erfordernis, Stahl S 235 JR, sowie 3 Gitterroststufen, Breite 120 cm, ca. 18/27 cm, Höhendifferenz ca. 0,80 m, einschl. beidseitigem Geländer aus Rundrohren mit Stützen und zwei horizontalen Rohren als Absturzsicherung, liefern und montieren nach Vorschrift des Arbeitsschutzes der BG bzw. UVV, einschl. Anschluss an die Stahlkonstruktion nach statischem Erfordernis.
Menge: 1,000 St

**0007 Stahlkonstruktion Lamellendach**
Lieferung und Montage einer Stahlkonstruktion, Abm. ca. 10,60 m x 7,00 m, als Außenbauteil, als Überdeckung der Terrasse 3.OG, vorgerichtet für die Montage von Lamellenelementen (Sonnenschutzsystem - in gesonderter Position erfasst), feuerverzinkt DIN EN ISO 1461, mit hoher Lebensdauer.

Stahl S 235 JR DIN EN 10025-2, alle Oberflächen und Schnittstellen feuerverzinkt, Korrosivitätskategorie C3 (EXC2) verschiedene Querschnitte nach Statik, wie folgt:

Horizontal:
3 Stück HEA 200, l=  6,00 m
3 Stück HEA 200, l=  0,90 m
1 Stück HEA 200, l= 10,60 m
6 Stück IPE  200, l=  6,00 m
6 Stück IPE  200, l=  0,90 m
1 Stück U 200,  l=  7,00 m
1 Stück U 200,  l=  10,60 m

Die HEA und IPE Profile werden einseitig am Stahlbetonbaukörper an bauseitigen "Schöck -Konsolen" montiert.

Senkrecht -Stützen:
2 Stück MSH Rund-Rohr 193,7 x 10 mm, l= 4,00 m

UK für bauseitige Bekleidung:

  2 Stück MSH Rohr Q 100, l= 10,60 m
  2 Stück MSH Rohr Q 100, l=  6,00 m
22 Stück MSH Rohr Q 100, l=  0,95 m
44 Stück MSH Rohr Q 100, l=  0,48 m
(biegesteif verschweißen)

Montage mit zugelassenen Befestigungsmitteln, feuerverzinkt. Ausführung einschl. aller Passschnitte und Anschlüsse.

Lieferung der Profile in statisch erforderlicher Dimension nach Vorgabe des Statikers als Tragrost für die Sonnenschutzlamellen bzw. der bauseitigen Dacheindichtung auf Holzschalung.

Lieferung und Montage einschl. aller erforderlichen feuerverzinkten Verbindungs- und Befestigungsmitteln, Distanzhaltern sowie Kopf- und Fußplatten.

Die erforderlichen Löcher in den Stahlprofilen zur Befestigung der Lamellenverkleidung (Lamellensystem ist in gesonderter Position erfasst) sind in dieser Position zu berücksichtigen und einzurechnen.

Ausführung und Positionierung gem. beigefügten Zeichnungen, alle angegebenen Maße sind ca. Maße.
Menge: 1,000 St
Kostengruppe DIN 276 2018-12: 333

**0008 Stahlstützen MSH Ro 193,7 x 10**
Stahlrohrstützen, zur Aufnahme der vorbeschriebenen Stahlkonstruktion, als MSH Rohr 193,7 x 10 mm, mit Kopf- und Fußplatte nach Statik, mit Kopf- und Fußplatte 250/250/15 mm nach Statik, Befestigt mit 4 Stück Bolzenanker  HST 4 M16, in Stahlbetondeckenplatte sowie
Übergang auf HEB 200 der Stahlkonstruktion,
Länge nach Detail und Absprache jeweils ca. 60 cm.

Stahl S 235 JR DIN EN 10025-2, alle Oberflächen und Schnittstellen feuerverzinkt, Korrosivitätskategorie C3 (EXC2) verschiedene Querschnitte nach Statik,

Stahlrohrstützen liefern, einmessen und montieren, vor dem Beginn der Dachdeckerarbeiten, deutlich vor der Montage der o.a. Stahlkonstruktion, Ausführung einschl. 10 mm Thermostopp als Zwischenlage zwischen Fußplatte und Stahlbetondecke.

Hinweis: Der Transport der Stützen auf das Dach erfolgt bauseits mittels Baukran kostenfrei für den AN.
Menge: 14,000 St

**0009 Zulage Edelstahl**
Zulage zu vorbeschriebenen Stahlrohrstützen 193,7 x 10, l= 60 cm einschl. Kopf- und Fußplatte für Ausführung in Edelstahl V4A.
Menge: 14,000 St

**0010 Stahlstützen MSH Ro 139,7 x 8**
Stahlrohrstützen, zur Aufnahme der vorbeschriebenen Stahlkonstruktion, als MSH Rohr 139,7 x 8 mm, mit Kopf- und Fußplatte 250/250/15 mm nach Statik, befestigt mit 4 Bolzenankern HST 4 M16, in Stahlbetondeckenplatte, einschl. Themostopp, sonst wie in Pos. 0008 beschrieben
Menge: 6,000 St

**0011 Zulage Edelstahl**
Zulage zu vorbeschriebenen Stahlrohrstützen 139,7 x 8 mm, l= 60 cm einschl. Kopf- und Fußplatte für Ausführung in Edelstahl  V 4A.
Menge: 6,000 St

**0012 Lamellenwandsystem**
Lamellenwandsystem, als vertikale dreiseitige Einhausung einer Stahlkonstruktion, aus stranggepressten Aluminium Profilen ALMgSi0.5, korrosionsbeständig vorbehandelt nach Herstellervorschrift und pulverbeschichtet nach RAL nach Wahl des AG (voraussichtlich RAL 9006, weißaluminium)

System aus Z-förmigen Lüftungslamellen mit Wetterschutzeigenschaften, montiert mittels Klipsmontage in den zum System gehörenden Lamellenhaltern, horizontale Lamellenanordnung.

Abmessungen:
Profilhöhe: ca. 120,0 mm
Profiltiefe:  ca.  90,0 mm
Lamellenabstand: ca. 12,0 mm (ca. 8 Lamellen pro Meter in der Höhe - je nach Hersteller)
Materialstärke nach statischem Erfordernis, mind. jedoch 2,0 mm
Lamellenlänge ca. 1,70 m (nach Aufteilung).

Befestigt an Trägerprofil mit systembezogenen Lamellenhaltern durch Einklipsen

Unterkonstruktion als Trägerprofil aus stranggepresstem Aluminium: z.B. 36 x 44,0 mm, pulverbeschichtet nach RAL, Lamellenhalter vormontiert auf dem Trägerprofil, Montage auf der bauseitigen Unterkonstruktion aus verzinkten HEA-Stahlprofilen (siehe Pos. 0001 ) mit geeigneten, nichtrostenden Befestigungsmitteln nach Herstellervorschrift einschl. Herstellen der Befestigungslöcher (siehe auch Vorposition)

Ausführung als dreiseitige Einhausung einer Stahlkonstruktion zur Aufstellung von Lüftungsgeräten,

Abmessungen:
2 x ca. 17,50 m x 2,70 m (BxH)
1 x ca.  9,15 m x 2,70 m (BxH)

Erzeugnis Mesconal Lamellenwand Linius L.120 oder gleichwertig, angebotenes Erzeugnis:

Hersteller: '...' (vom Bieter einzutragen)

Typ: '...' (vom Bieter einzutragen)

Ausführung einschl. allem systembezogenen Zubehör, Befestigungen und Anschlussprofilen.
Menge: 125,000 qm

**0013 Zulage Öffnung**
Zulage zu vorbeschriebenem Lamellenwandsystem für Herstellen einer Öffnung, lichte Öffnung ca. 1,40 m x ca. 2,20 m (BxH je nach Aufteilung nach Absprache mit dem AG),  einschl. des zusätzlich erforderlichen Auswechselprofils aus verzinktem Stahl als Montage -UK. Erzeugnis wie vor.
Menge: 1,000 St

**0014 Lamellendeckensystem**
Lamellendeckensystem, als horizontale Terrassenüberdachung, als struktureller Sonnenschutz, montiert an einer Stahlkonstruktion, aus verschiedenen, stranggepressten Aluminium Profilen ALMgSi0.5, korrosionsbeständig vorbehandelt nach Herstellervorschrift und pulverbeschichtet nach RAL nach Wahl des AG (voraussichtlich RAL 9006, weißaluminium).

Das System besteht aus Trägerprofilen, C-förmigen untenliegenden Sonnenschutzlamellen,  montiert mittels Klipsmontage in systembezogenen Lamellenhaltern und

C-förmige Lamelle, als Sonnenschutz, aus stranggepresstem Aluminium

Abmessungen:
 Breite: ca. 130 mm
 Höhe: ca. 22 mm
 Lamellenabstand: ca. 133 mm
 Lamellenneigung: ca. 60°

Befestigung durch Klipsmontage in den systembezogenen Lamellenhaltern aus POM-Kunststoff, UV-beständig

Unterkonstruktion als Trägerprofil nach statischem Erfordernis, Spannweite Lamelle bis ca. 1,40 m (siehe Zeichnung), Lamellenlänge ca. 2,85 m bzw. 3,45 m, aus stranggepresstem Aluminium, pulverbeschichtet nach RAL, Befestigungsabstand nach statischem Erfordernis, Lamellenhalter vormontiert auf dem Trägerprofil, Montage an der bauseitigen Unterkonstruktion aus verzinkten HEA-oder IPE Stahlprofilen (siehe Pos. 0007 ) mit geeigneten, nichtrostenden Befestigungsmitteln nach Herstellervorschrift einschl. Herstellen der Befestigungslöcher (siehe auch Vorposition)

Ausführung als unterseitiger Sonnenschutz als Terrassenüberdachung, in verschiedenen Segmenten,

Abmessungen der Segmente:
2 x ca. 2,85 m x 5,50 m
1 x ca. 3,45 m x 5,50 m

Erzeugnis Mesconal Renson Sunclips EVO SE.130 oder gleichwertig, angebotenes Erzeugnis:

Hersteller: '...' (vom Bieter einzutragen)

Typ: '...' (vom Bieter einzutragen)

Ausführung einschl. allem systembezogenen Zubehör, Befestigungen und Anschlussprofilen
Menge: 55,000 qm

**0015 Leiterübergang**
Leiterübergang, zum Übersteigen der Brüstung der Terrasse zu den Hallen, zweiseitig, als Stahl-/Aluminiumkonstruktion, alle Stahlteile feuerverzinkt.

Höhendifferenz einseitig 3 Steigungen ca. 20/28 cm (ca. 60 cm), einseitig 8 Steigungen ca. 20/28 cm (ca. 160 cm), Stufenbreite 80 cm aös Gitterstufen sowie Podest 80/100 cm, als Gitterrostkonstruktion nach statischem Erfordernis Quadratmasche 33/33/3, alle Stahlteile feuerverzinkt,

Geländer, Höhe 90 cm über OK Gitterrost Stufen/Podest, beidseitig, als Aluminium-Rundrohr als Handlauf und zusätzlich ein horizontales Rohr.

Ausführung nach Wahl des Bieters in Absprache mit dem AG, z.B. als Wangentreppe mit Flachstahl, ggf. als Fertigerzeugnis der Industrie (z.B. Poeschko oder glw.), aufgestellt auf vorh. Gehweg- oder Terrassenplatten mit Lastverteilerplatte.

Ausführung gem. beigefügter Zeichnung, an der Stahlbetonbrüstung seitlich zusätzlich befestigt mit Konsolen oder Winkeln nach statischem Erfordernis.
Menge: 1,000 St

**0016 Werk- und Montageplanung**
Werk- und Montageplanung der vorbeschriebenen Stahlkonstruktionen und Lamellensystemen, einschl. aller zur Ausführung kommenden -Unterkonstruktionen und Verlegepläne.,

Anfertigung von Werkstattzeichnungen aller Bauteile einschl. Darstellung sämtlicher Anschlussdetails und Befestigungen.

Erstellung von Stücklisten und Fertigungsunterlagen.

Ausarbeitung eines Montagekonzeptes inkl. Montageablauf
Die Planung ist nachvollziehbar und prüffähig zu erstellen und vor Ausführung zur Freigabe vorzulegen.
Grundlage hierfür sind die Positionspläne und Details der Architekten.

Die Darstellungen sind in Zeichnungen, Maßstab mind. 1:50 (Details 1:5/1:10), digital und in 2-facher Ausfertigung, zu liefern. Der AG prüft die Werkstatt- und Montageplanung auf Übereinstimmung mit der Ausführungsplanung. Bei Übereinstimmung mit der Ausführungsplanung gibt der AG die Werkstatt- und Montageplanung mit dem entsprechenden Prüfvermerk an den AN zurück (Freigabe).

Die Werkplanung umfasst alle in diesem Leistungsverzeichnis beschriebenen Leistungen sowie ggf. erforderlichen Nebenleistungen.
Menge: 1,000 psch
Kostengruppe DIN 276 2018-12: 361

**0017 Statischer Nachweis**
Statischer Nachweis der vorgesehenen Lamellensysteme aus Pos. 0012 und Pos. 0014

Die statische Bemessung ist auf Grundlage der Ausführungsplanung, der örtlichen Gegebenheiten sowie der maßgebenden Normen und technischen Regelwerke durchzuführen. Zu berücksichtigen sind insbesondere Eigengewicht, Windlasten einschließlich Windsog- und weitere objektspezifische Einwirkungen sowie die daraus resultierenden Beanspruchungen der Bekleidung, Unterkonstruktion, Befestigungsmittel und Verankerungen.

Der Leistungsumfang umfasst die: statische Berechnung und Bemessung der Aluminium-Profile,
Bemessung der Unterkonstruktion einschließlich der Profile, Halter, Konsolen und Verbindungsmittel.

Berücksichtigung der erforderlichen Befestigungsabstände und Randabstände.

Berücksichtigung von thermisch bedingten Längenänderungen und erforderlichen Bewegungsmöglichkeiten,

Festlegung bzw. Nachweis der erforderlichen Profilabmessungen, Materialqualitäten und Befestigungsmittel.

Abstimmung der statischen Konstruktion mit der Werk- und Montageplanung des Auftragnehmers.
Menge: 1,000 psch

**0018 Facharbeiterstunden**
Facharbeiterstunden, zum Nachweis, für besondere Arbeiten auf besondere Anordnung durch die Bauleitung, Abrechnung über zeitnah (3 Werktage)  von der Bauleitung anerkannten Stundennachweis.
Menge: 20,000 h
Kostengruppe DIN 276 2018-12: 381
Leistungsbereich: 031

**0019 Helferstunden**
Helferstunden, sonst wie vor beschrieben.
Menge: 20,000 h
Kostengruppe DIN 276 2018-12: 381
Leistungsbereich: 031
